# 1 Forst - Interim
Angebotsaufforderung (GAEB DA XML 3.3, DA83)
Projekt: OSZ
Währung: EUR
Auftraggeber: Cindy Landkreis Spree-Neiße, Frau Schröt, Heinrich-Heine-Straße 1, 03149 Forst / Lausitz, Telefon 03562 - 986 10 100, E-Mail j.hoerning-bauplanungsamt@lkspn.de
Erstellt mit: SJ OFFICE/ GXML Toolbox V3.3 R20201215, Modul AVA, 03.07.2026

## Vorbemerkungen
Vorbemerkungen zum Bauvorhaben

OSZ 1 - Interimsbau in Containerbauweise

Anschrift:  Rüdigerstraße 7, 03149 Forst/Lausitz

Baubeschreibung:
Die bestehenden Gebäude des OSZ 1 in Forst (Lausitz) werden komplett saniert und barrierefrei gemacht. Dazu müssen die Gebäude leer gezogen werden. Als Ausweichstandort für die Schule wird im Rahmen dieser Baumaßnahme eine Schule als Interim mit einer geplanten Standzeit von 3 Jahren errichtet.

Zufahrt: Die Zufahrt erfolgt direkt über die Rüdigerstraße im Osten bzw. die Max-Fritz-Hammer-Straße im Süden in Forst (Lausitz). Nördlich befindet sich eine private Zufahrtsstraße mit Parkplatz, westlich der Mühlgraben.

Rauchverbot:
Im gesamten Gebäude und auf dem gesamten Gelände gilt absolutes Rauchverbot.

Schulbetrieb:
Einschränkungen und Schutzmaßnahmen für die benachbarte Grundschule sind zu berücksichtigen.

Baustelleneinrichtung:
Das Errichten, Vorhalten und Räumen der eigenen Baustelleneinrichtung ist in den EP´s abgegolten, wenn nicht Einzelpositionen gesondert im LV ausgewiesen sind. Das Errichten und Vorhalten der Baustelleneinrichtung ist nur entsprechend der genehmigten Planunterlagen (BE-Plan) möglich. Lagerflächen über den ausgewiesenen Anteil im BE-Plan hinaus sind nicht möglich, die Lagerung von Werkzeug und Material im Gebäude ist nur nach Abstimmung mit der Bauleitung durchzuführen. Über den AG wird eine zentrale Baustelleneinrichtung (Bauzaun, WC-Anlagen, Baustrom, Bauwasser) gestellt (dieses Los).

Lagerflächen:
Lagerflächen befinden sich nur im Bereich des Grundstücks nach Abstimmung, Materialablagerungen außerhalb dieser Flächen und außerhalb des Grundstücks sind nicht möglich.

Anschlüsse:
Baustrom:  wird über zentrale BE gestellt
Bauwasser:  wird über zentrale BE gestellt
Abrechnung: entspr. der Besonderen Vertragsbedingungen - siehe Beiblatt

WC-Anlagen:
Werden im Rahmen der zentralen Baustelleneinrichtung gestellt.

Brandschutz:
Für die Durchführung von Heißarbeiten, Trenn- und Schweißarbeiten ist ein Schweißerlaubnisschein beim zuständigen Immobilienamt zu beantragen.

Ausführungsfristen:
Die in den Vertragsbedingungen benannten Ausführungstermine sind zwingend einzuhalten, der Bauablaufplan ist der Ausschreibung beigefügt.

Der Bauablaufplan stellt einen Entwurf dar und ist zu prüfen. Ein eigener Bauablaufplan ist nach Beauftragung innerhalb von 14 Tagen einzureichen. Die genannten Fertigstellungstermine sind verbindlich.

2-Schichtbetrieb:
Für die termingerechte Durchführung der Arbeiten ist nach Notwendigkeit  und Aufforderung durch den AG ein 2-schichtiger Betrieb vorzusehen.

Besondere Verkehrssicherung:
Die vorhandenen baulichen Anlagen sind für den Zeitraum der Bauarbeiten vor Beschädigungen und Verunreinigungen zu schützen. Staubentwicklung und Verschmutzungen müssen weitgehend vermieden werden.

Weitere Unternehmer auf der Baustelle:
Bei der Ausführung der ausgeschriebenen Leistungen sind gleichzeitige Bauausführungen anderer Gewerke geplant (u.A.):
Los 01 Containeranlage
Los 03 Gründung & Außenanlagen
Los 40 Trafo

Beräumung Baustelle:
Die Arbeitsplätze sind täglich nach Beendigung der Arbeiten aufzuräumen und anfallende Stoffe (Verpackungsmaterial, Schutt usw.) eigenverantwortlich zu beseitigen. Arbeitsflächen sind täglich besenrein zu verlassen und bei Gefahr abzusperren. Öffentliche Verkehrsflächen sind je nach Verschmutzungsgrad eigenverantwortlich zu reinigen. Aufwendungen dafür sind in den EP einzukalkulieren.

Bautagesberichte des AN:
Der AN verpflichtet sich zum Führen von Bautagesberichten.

Sonstiges:
Transportbedingungen für die Lieferung von Materialien sind in allen Einzelheiten vor Beginn der Arbeiten angemessen in der Preisgestaltung zu berücksichtigen

Anlagenverzeichnis:
Folgende Pläne liegen zur Angebotsabgabe zur Information bei:

1.00 Übersichtsplan

2.01 Grundriss EG
3.01 Schnitte

20260626 OSZ 1 - 01 AP Plan 1.02 TL M250

26-20_5_SAN_GL_00_4000_

Bauablaufplan

## 002 Baustelleneinrichtung
Datum: 09.01.2026

### Los 1 Baustelleneinrichtung

#### Hauptabschnitt 1.1 Bauzaun

**1.1.010 Bauzaun aufstellen räumen**
Bauzaun, auf unbefestigtem oder befestigtem Untergrund, aus Einzelelementen mit verzinktem Stahlrohrrahmen und Vergitterung, verschraubt, mit Standfüßen, Zaunoberkante über Oberfläche Gelände 2 m, aufstellen und räumen.

Abstimmung zur Lage vorab mit Bauüberwachung
Menge: 415,000 m
DIN276_18: 391
DIN276_08: 391

**1.1.020 Bauzaun vorhalten**
Bauzaun der Vorposition, aus Einzelelementen mit verzinktem Stahlrohrrahmen und Vergitterung, verschraubt, mit Standfüßen, Zaunoberkante über Oberfläche Gelände 2 m, vorhalten

In dem EP ist die wöchentliche Kontrolle des Bauzaunes enthalten, inkl. Verschluss und Ergänzung der offenen Verschraubungen

Abrechnung nach lfm/Woche
Menge: 14940,000 mWo
DIN276_18: 391
DIN276_08: 391

**1.1.030 Bauzaun umsetzen**
Bauzaun, auf unbefestigtem oder befestigtem Untergrund, aus Einzelelementen mit verzinktem Stahlrohrrahmen und Vergitterung, verschraubt, mit Standfüßen, offen oder geschlossene Ausführung, Zaunoberkante über Oberfläche Gelände 2 m, umsetzen nach besonderer Anordnung des AG.
Menge: 50,000 m
DIN276_18: 391
DIN276_08: 391

**1.1.040 Bauzaun-Tor, b=6,00 m**
Bauzaun-Tor aus 2 Stck. Baufeldzäunen mit Rollen, zweiflügelig, passend zum Bauzaun der Hauptposition

Aufstellen und Abbau nach Abschluß aller Bauarbeiten, Lage nach Abstimmung

Durchfahrtsbreite: ca. 6,00 m
Höhe:  2,00 m
Menge: 2,000 St
DIN276_18: 391
DIN276_08: 391

**1.1.050 Bauzaun-Tor, b=6,00 m, vorhalten**
Bauzaun-Tor aus vorgenannter Position vorhalten und unterhalten.

In dem EP ist die wöchentliche Kontrolle des Bauzauntores enthalten, inkl. Verschluss und Ergänzung der offenen Verschraubungen

Vorhaltedauer gesamt: ca. 140 Wochen
Menge: 72,000 StWo
DIN276_18: 391
DIN276_08: 391

#### Hauptabschnitt 1.2 Container

**1.2.010 Sanitärcontainer aufstellen räumen**
Sanitärcontainer, aufstellen und räumen, zur Nutzung der am Bau beteiligten Firmen, mit Beleuchtung, beheizbar, elektrisch, doppelwandig, wärmegedämmt

Einzelcontainer-Länge 3 m
Einzelcontainer-Breite 2,5 m bis 3,00 m
Einzelcontainer-Höhe mind. 2,50 m lichtes Maß innen

Ausstattung: Damen/Herren getrennt, mind 1 WCs für Damen, mind 2 WCs für Herren, mind. 2 Urinale, mind 3 Waschtische mit Ablage und Spiegel, Mülleimer, Handtuchspender, Seifenspender

Berechnunsgrundlage: bis 20 Beschäftigte nach Regeln für Arbeitsstätten A4.1

einschließlich Erstausstattung mit Seife, Toilettenpapier, Papierhandtücher

Errichtung auf Tank der Folgeposition

Herstellen und Räumen der Ver- und Entsorgungsanschlüsse des Containers innerhalb der Baustelleneinrichtung werden gesondert vergütet, Warten und Betreiben werden gesondert vergütet
Menge: 1,000 St
DIN276_18: 391
DIN276_08: 391

**1.2.020 Sanitärcontainer vorhalten**
Sanitärcontaineranlage der Vorposition vorhalten und instandhalten
Abrechnung in St je Woche
Menge: 45,000 StWo
DIN276_18: 391
DIN276_08: 391

**1.2.030 Sanitärcontainer reinigen**
Sanitärcontainer für Wasch-, Toilettenraum, Einzelcontainer-Länge 3 m, Einzelcontainer-Breite bis 3,0 m, reinigen durch Feuchtwischen aller Oberflächen mit geeigneten Reinigungsmitteln, einschl. Leeren von Abfallbehältern sowie Bestückung mit Verbrauchsmaterialien

Abrechnung nach Anzahl tatsächlicher Einsätze, mindestens einmal je Woche nach Vorgabe Bauüberwachung
Menge: 45,000 St
DIN276_18: 391
DIN276_08: 391

**1.2.040 Chemie-Toilette Frischwassertank**
Chemie-Toilette aufstellen und räumen, mit Frischwassertank 250l, Handwaschbecken, Grundfläche 1,25 x 1,25m, wöchentlicher Austausch der Kabine, Bestückung Grundvorhaltung 4 Wochen
Menge: 1,000 St
DIN276_18: 391
DIN276_08: 391

**1.2.050 Chemie-Toilette vorhalten**
Chemie-Toilette vorhalten, einschl. wöchentlicher Leerung/Austausch, Reinigung und Bestückung

Abrechnung je Stück und Woche ab 5. Woche Standzeit
Menge: 4,000 StWo
DIN276_18: 391
DIN276_08: 391

#### Hauptabschnitt 1.3 Schutzmaßnahmen außen

**1.3.010 Schutzlage Bautenschutzmatten**
Schutzlage für Untergrund (Betonpflaster, Asphalt) aus Bautenschutzmatten oder -platten aus Gummigranulat, Dicke 6mm, lose verlege, vorhalten, räumen
Menge: 20,000 m2

**1.3.020 Behelfsüberfahrt Kantholz**
Behelfsüberfahrt, über Bordstein, für Baustellenverkehr, mittels Kantholz angepasst an Bordsteinhöhe, herstellen, vorhalten und räumen

In der Vorhaltung ist ein eventueller Austausch des Kantholzes nach Verschleiß zu berücksichtigen.
Menge: 10,000 m
DIN276_18: 391
DIN276_08: 391

#### Hauptabschnitt 1.4 Baustellenreinigung

**1.4.010 Baureinigung außerhalb des Gebäudes**
Gehwege/Straßen, aus Beton, Asphalt, Pflasterung, reinigen während der Bauzeit, von grober Verschmutzung durch Bauschutt und Baurestmaterialien, Laub, aufgenommene Stoffe sammeln und entsorgen

Abfall ist nicht gefährlich, nicht schadstoffbelastet.

Durchführung auf Anweisung Bauüberwachung, Abruf der Flächen nach Abstimmung, Durchführung in Einzelflächen
Menge: 1200,000 m2
Leistungsbereichkatalog: 033
DIN276_18: 397
DIN276_08: 397

**1.4.020 Winterdienst**
Gehwege/Straßen, aus Beton, Asphalt, Pflasterung während der Bauzeit von Schnee und Eis befreien, Fächen abstreuen

Abstimmung Flächen nach Notwendigkeit mit AG, Abruf in mehreren Einzelflächen: je Einsatz bis ca. 150 qm

Durchführung auf Anweisung Bauüberwachung
Menge: 1000,000 m2
Leistungsbereichkatalog: 033
DIN276_18: 397
DIN276_08: 397

#### Hauptabschnitt 1.5 Sonstiges

**1.5.010 Bauschließanlage**
Bauschließanlage, bestehend aus 8 Stck. Profilzylinder für Bautüren aus Stahlblech nach DIN 18252 in vorgerichtete Schlösser einbauen, einschl. schließbar machen, alle Zylinder gleichschließend, Schlüsselanzahl 30, geht in Eigentum AG über

Übergabe Schlüssel an Bauüberwachung
Menge: 1,000 St
DIN276_18: 393

**1.5.020 Bauzaun-Schlösser**
Liefern, vorhalten und anbringen eines stabilen Schlosses an den Toren des Bauzaunes als Zahlenschloss mit individuell einstellbarer Codierung mit 5 Ziffern
Menge: 2,000 St
DIN276_18: 393
DIN276_08: 391

**1.5.030 Hinweisschilder**
Hinweisschild liefern, aufstellen/befestigen, vorhalten und beseitigen, einschl. der erforderlichen Antragstellung und Abstimmung mit den Behörden.

Befestigung am Bauzaun
Schildgröße: ca. 250x400 mm,
z.B. " Betreten der Baustelle verboten! "
Menge: 6,000 St
DIN276_18: 391

### Los 2 Bauwasser

*Hinweis: Bauwasserversorgung*
Die Bauwasserversorgung erfolgt auf der Baustelle zum Neubau des Interim Gebäude des OSZ1 Forst in der Rüdigerstraße 7. Als Baustellenzufahrt dient die Rüdigerstraße.
Es handelt sich um einen 3-geschossigen Neubau ohne Keller auf einer ehemaligen Grünfläche welche Nach dem Rückbau der ehemaligen Wohnblockbebauung entstanden ist.

Der örtliche Wasserversoger sind die SW Forst mit dem Netzbetreiber NBB Netzgesellschaft mbH&Co.KG und dem Sitz in Forst.

Der AG hat bereits einen Antrag für den Trinkwasseranschluss bzw. Bauwasseranschluss gestellt.
Alle weiteren Abstimmungen Antragstellungen oder Formalitäten sind durch den AN zu erbringen und als Nebenleistung in der Kalkulation zu berücksichtigen.
Es wird davon ausgegangen das die SW Forst den Bauwasseranschluss in einem frostfreien Bereich z.B. dem Zählerschacht oder einer Einhausung zur Unterbringung des Bauwaserzählers installiert. Von dort aus erfolgt die Verteilung des Bauwassers gemäß Baustelleneinrichtungsplanung auf dem Grundstück in der Nähe des Baufeldes. Es werden ca. 2 Entnahmeschränke bzw. Bauwasserentnahmeeinheiten mit mehreren Anschlussarmaturen geplant. Hierbei ist auf die Einhaltung der Trinkwassergüte sowie die erforderlicher Absicherung DIN EN 1717 gemäß Flüssigkeitsklasse zu achten.
Weiterhin sind Sanitärcontainer an die Bauwasserversorgung anzuschließen. Derzeit wird von einer Frauen und Männern getrennten Sanitäranlagen ausgegangen. Diese Anschlüsse sind mit einer Wasserzählung auszustatten, da dort auch Abwasser anfällt und in die Kanalisation entsorgt werden wird.
Die Einhaltung der Trinkwasserqualität ist durch geeignete Maßnahmen sowie den bestimmungsgemäßen Betrieb sicherzustellen.
Die Trinkwasserleitungen werden als PE 100 Leitungen (Rolle) verlegt und in frostgefährdeten Bereichen mit einer Wärmedämmung sowie einer elektrischen Frostschutz - Begleitheizung versehen. In unbefestigten Bereichen sollte längere Leitungsabschnitte frostsicher im Erdreich verlegt werden.
Die elektrische Versorgung der Begleitheizung erfolgt aus den Baustromkästen. Die erforderliche Zuleitung ist als UV Beständige Verkabelung (geeignet für den Außenbereich) durch den AN herzustellen.

Der Standort der Sanitärcontainer befindet sich im S/O Teil des Grundstücks, in unmittelbarer Nähe der Zufahrt. In unmittelbarer Nähe des Standorts befindet sich ein Schmutzwasserübergabepunkt. Das anfallende Schmutzwasser des Containers wird in den neuen SW-Sturzschacht eingeleitet. Hierbei ist eine Frostfreiheit mithilfe der Begleitheizung zu gewährleisten. Durch den AN sind geeignete Maßnahmen zu ergreifen das eine Beschädigung des Kanals ausgeschlossen und der Arbeitsschutz gewährleistet ist. In diesem Bereich ist mit erheblichem Baustellenverkehr zu rechnen.
Demnach sind sofern unvermeidlich ggf. Medien-Anschlüsse und Medien- Querungen der asphaltierten Straße erforderlich.
Dies sind auf geeignete Weise herzustellen und entsprechend befahrbar (LKW Baustelenverkehr)  zu befestigen.
Die Erneuerung der Oberfläche erfolgt Rahmen der Außenanlagengestaltung.

#### Hauptabschnitt 2.01 Erdarbeiten

*Hinweis: Vorbemerkung Erdarbeiten, Arbeiten im Freien*
Vorbemerkung Erdarbeiten
Bei der Kalkulation der Erdarbeiten für Rohrleitungsgräben sind nachfolgende Angaben zu berücksichtigen und einzukalkulieren:
- Die Rohrgrabenarbeiten erfolgen im Freien.
- Angaben zum unterirdischen Leitungsbestand liegen teilweise vor.
- Der maschinelle Einsatz für den Rohrgrabenaushub ist möglich. Einzukalkulieren ist das mehrfache Umsetzen der Geräte.
- In Bereichen wo aufgrund der Tiefe ein Verbau erfoderlich ist muss dieser gemäß Wahl des AN mit Lieferung Lagerung Ein und Ausbau etc. als Komplettleistung einkalkuliert werden.
- Sollte im Zuge des Grabenaushubs ein erhöhter
  Wasserstand auftreten, sind die Leitungen gegen  Auftriebzu sichern. Die Leitungsverlegung sowie die Technologie von Aushub und Verfüllung sind mit der Bauleitung abzustimmen!

*Hinweis: Verlegung der Rohrleitungen im Rohrgraben*
Verlegung der Rohrleitungen im Rohrgraben / Baugrube sinngemäss entsprechend DIN EN 1610.
Verlegetiefe bis 2 m auf einzubringendem Sandbett, einschl. Gefällekorrekturen.
Die Rohrleitungen und Schächte müssen entsprechend den Herstellerangaben fachgerecht montiert werden.
Festpunkte und Dehnungsausgleiche sind entsprechend festzulegen und einzubauen.
1.  Ausheben des Erdreichs für Rohrgräben und Schächte
  auf dem Grundstück des Auftraggebers zwischenlagern.
2.  Neben der Baugrube ist der Boden kraftschlüssig zu
  belassen, mit lastfreiem Schutzstreifen.
3.  Nach DIN 18300 Ziffer 3.10.3 eine Schutzschicht
  belassen und erst unmittelbar vor dem Einbau der
  Rohrleitungen und Schächte entfernen.
4.  Ebenmässigkeit und Gefälle der Sohle herstellen.
5.  Freigelegte Kabel oder Rohrleitungen sind
  entsprechend zu sichern.
6.  Nach Durchführung der Rohrverlegungsarbeiten und
  erfolgter Freigabe unter Beachtung der bereits
  eingebrachten Sandmengen mit dem ausbaufähigen
  Aushubboden in Lagen von höchstens 30 cm Niveau
  verfüllen und vorschriftsmässig fachgerecht
  verdichten.
7.  In den Kosten der Grabenherstellung sind auch deren
  Absicherungen enthalten.

Rohrgräben für die Verlegung der Ver- und Entsorgungsleitungen nach Zeichnung, dem angegebenen Gefälle und den Vorbemerkungen entsprechend ausheben.

Sandbett
Bevor das Sandbett erstellt wird, muss die Trasse nach Prüfung bzw. Kontrolle durch einen verantwortlichen Bauleiter freigegeben werden. Danach sind die Rohre allseitig mit mindestens 10 cm rundkantigem, nicht bindigem Mittel- bis Grobsand (Klasse NS 0/2 nach DIN 4226 bzw. TL Min - StB 94) lagenweise und äusserst sorgfältig wieder zu verfüllen und ausschliesslich per Hand zu verdichten.
Besondere Aufmerksamkeit ist dabei, um Hohlräume zu vermeiden, den Zwischenräumen oder auch Rohrzwickeln zwischen den Rohren zu widmen. Diese Räume müssen gesondert unterstampft und verdichtet werden. Währen dieser Arbeiten sind gleichzeitig eventuell verwendete Hilfsauflager zu entfernen, sofern es sich nicht um Sandsäcke, die aufzuschlitzen sind, oder um Hartschaumauflager handelt.
Wenn es auf Grund ungünstiger Randbedingungen nicht auszuschliessen ist, dass während der Tiefbauarbeiten der Bettungssand z.B. durch Regen ausgeschwemmt wird, ist die Bettungszone mit Geotextilien zu umhüllen. In Hang- und Steilstrecken sollte dies wegen der Drainagewirkung des Grabenprofils generell beachtet werden.

Wiederverfüllung
Nach Fertigstellung des Sandbettes kann der Graben mit Aushubmaterial aufgefüllt werden., wobei eine lagenweise auszuführende Verdichtung notwendig ist. Grosse bzw. grobe und spitze Steine sind zu entfernen.
Nach ZTV A - StB 97 sind für die Grabenverfüllung, der Verfüllzone und der 20 cm Füllage gegen Wasser und Witterung unempfindliche Böden zu verwenden. Das Verfüllen und Verdichten des Rohrgrabens hat, um ein Verschieben und Heben der Trasse zu verhindern, gleichzeitig auf beiden Seiten der Rohre zu erfolgen.
Nach Einbringen der 20 cm starken Füllage kann mit Verdichtungsmaschinen wie z.B. einem Flächenrüttler oder einer Explosionsstampframme (Gewicht bis 100 kg) gearbeitet werden.
Auf die erste Schicht baut man weitere Lagen von 20 bis 30 cm Höhe auf und schliesst mit der vorgesehenen Deckschicht ab. Die Forderungen der Verdichtungsgrade (D Pr) sind zu erzielen.

**2.01.010 Graben Kanal, T bis 1,5 m, B bis 1,0 m, BK 3-5**
Boden der Gräben für Brauchwasserleitungen, ab Baugrubensohle,
mit geböschten Wänden, mit Behinderung durch
Versorgungs-, Entsorgungsleitungen und Kabel,
Aushubtiefe bis 1,5 m,
Breite der Sohle über 1,0 m,
profilgerecht lösen, seitlich lagern, verfüllen und
verdichten, Verdichtungsgrad DPr >=97 %, einschl.
Verdichtungsnachweis, Bodeneinbau oberhalb der
Leitungszone, Bettung/Auflager wird gesondert vergütet,
verdrängten Boden laden, Abfuhr und Deponierung werden
gesondert vergütet, Bodenklassen 3 bis 5 DIN 18300,
Arbeiten mit Gerät.
Menge: 150,000 m3

**2.01.020 Graben Kanal, T bis 2,0 m, B bis 1,0 m, BK 3-5**
Boden der Gräben für Brauchwasserleitungen, ab Baugrubensohle,
mit Verbau, mit Behinderung durch
Versorgungs-, Entsorgungsleitungen und Kabel,
Aushubtiefe bis 2,0 m,
Breite der Sohle bis 1,0 m,
profilgerecht lösen, seitlich lagern, verfüllen und
verdichten, Verdichtungsgrad DPr >=97 %, einschl.
Verdichtungsnachweis, Bodeneinbau oberhalb der
Leitungszone, Bettung/Auflager wird gesondert vergütet,
verdrängten Boden laden, Abfuhr und Deponierung werden
gesondert vergütet, Bodenklassen 3 bis 5 DIN 18300,
Arbeiten mit Gerät.
Menge: 20,000 m3

**2.01.030 Kies-Sand-Gemisch, Einbettung Rohr**
Kies-Sand-Gemisch schichtenweise einbauen und verdichten, als Einbettung von Rohrleitungen Kunststoff, Aussendurchmesser max. 250 mm,
in vorh. Graben,
umfassende Bettungsschicht, Mindestüberdeckung, Seitenverfüllung von ca. 150 mm gegenüber jeder Rohrleitungsstelle.
Körnung 0 - 4 mm,
Verdichtungsgrad DPr >=97 %,
einschl. Verdichtungsnachweis.
Menge: 70,000 m3

**2.01.040 Baugrubensicherung**
die offenen Baugruben sind durch geeignete Absperrungen (Bauzäune etc.) zu sichern, sowie entsprechend des Baufortschrittes umzusetzen.
Menge: 1,000 Psch

**2.01.050 Lagesicherung Rohr-/Kabelkreuzungen**
Kreuzungen mit Kabeln und Versorgungsleitungen
bis 250 mm Außendurchmesser.
Mehrere Kabel und Leitungen, deren Achsabstand nicht größer als zusammen 0,50 m ist, gelten als eine Kreuzung.

Soweit erforderlich diese Leitungen während der Bauzeit aufnehmen, aufhängen und nach Wahl des AN sichern und mit Abschluss der Bauarbeiten wieder ordnungsgemäß verlegen. Mit der Baugrubenverfüllung sind alle Sicherungen zurückzubauen.

Mit dieser Position sind alle Erschwernisse und Mehr- aufwendungen beim Aushub einschl. erforderlicher Handschachtung, Verbau, Rohrverlegung und Verfüllung abgegolten.
Menge: 10,000 m

**2.01.060 Verdrängte Bodenmassen auf der Baustelle transportieren**
Verdrängte Bodenmassen auf der Baustelle transportieren,
Material aufladen,
Zwischenlagerung außerhalb des Gebäudes an einem mit der örtl. BL abgestimmten Platz, einschl. Wiedereinbringung des Aushubmaterials zur Verfüllung des Rohrgrabens,
einschl. lagenweise Verdichten, Verdichtungsgrad DPr >=97 %,
einschl. Verdichtungsnachweis.
Menge: 70,000 m3

**2.01.070 Verdrängte Bodenmassen abtransportieren**
Verdrängte Bodenmassen aus dem Gebäude transportieren,
außerhalb des Gebäudes aufladen und Abfuhr zu einer mit dem Auftraggeber abgestimmten und zugelassenen Deponie,
bis Zone 2, einschließlich Deponiegebühren.
Menge: 30,000 m3

**2.01.080 Abbruch von Hindernissen**
Abbruch von Hindernissen
wie Mauerreste und Fundamentteile im Aushubbereich oder Wurzelwerk,
als Maschinenarbeit;
das Abbruchmaterial wird Eigentum des AN und ist fachgerecht zu beseitigen;
einschl. Transport auf der Baustelle, Abtransport und Kippgebühren
Menge: 3,000 m3

**2.01.090 Schachtring d100 x 50 cm, aus Beton für Bauwasseranschluss**
Schachtring d100 x 50 cm, aus Beton
mit Falz, ohne Steigeisen
DIN 4034/2
Schachtring  für den Einbau im Erdreich als Anschlussschacht für den Bauwasseranschluss
Höhe: 500  mm
Durchmesser: 1000  mm
Material: Beton
Gewicht: 360  kg
Verwendung: Schachtring
Gewicht: 360  kg / Stück

liefern und im Erdreich zur Herstellung des Bauwasseranschlusses bis in den frostfreien Bereich verlegen
als Komplettleitung einschl. aller Nebenleistungen Hilfsmittel Hebezeuge pauschal je Stück
Menge: 6,000 Stk

**2.01.100 Betondeckel d 100 cm mit Luke Einstieg d 60 cm begehbar, passend zum Schachtring**
Betondeckel d 100 cm mit Luke Einstieg  d 60 cm begehbar, passend zum Schachtring mit 1m Durchmesser als Abdeckung
begehbar
Stärke 100 cm incl. Innendeckel m. Öse
als Schachtabdeckung
Belastungsklasse: begehbar
Form der Abdeckungen: rund
Material Abdeckungen: Beton 100mm
Verwendung Abdeckungen: Betondeckel
Nennweite DN (mm): 1000 mm

passend zum Schachtring wie zuvor beschrieben
liefern und auf dem Schacht  des Bauwasseranschlusses verlegen
als Komplettleitung einschl. aller Nebenleistungen Hilfsmittel Hebezeuge pauschal 1 Stück
Menge: 2,000 Stk

**2.01.110 Universal-Aushebeschlüssel**
Universal-Aushebeschlüssel passend zu vorbeschriebenen Schachtabdeckungen
Menge: 1,000 Stk

**2.01.120 Trassenwarnband "Achtung Abwasser"**
Trassenwarnband "Achtung Abwasserleitung"
Trassenwarnband zur Markierung von Abwasserleitungen durch Auslegen des Bandes ca. 40 cm über den Rohren,
Menge: 10,000 m

**2.01.130 Trassenwarnband "Achtung Trinkwasser"**
Trassenwarnband "Achtung Trinkwasserleitung"
Trassenwarnband zur Markierung von Trinkwasserleitungen durch Auslegen des Bandes ca. 40 cm über den Rohren,
Menge: 115,000 m

#### Hauptabschnitt 2.02 Wasserversorgung Bauwasser

*Hinweis: Trinkwasseranlagen*
Trinkwasseranlagen
Das Grundstück wird über einen Zählerschacht erschlossen, auf welchem die Bauwasserleitung anbindet.
Als Bauwasserversorgung wird eine Trinkwasserleitung
PE Da 50 mm frostfrei mit Begleitheizung verlegt.
Dort werden die Anschlüsse DN 25 u.A. zur Versordung von Baugeräten mit Systemtrenner vorgesehen.
Die Anschluss-  und Entnahmearmaturen sowie alle Leitung sind frostsicher auszuführen, gegen Beschädig durch
Schutzrohr und andere geeignete Maßnahmen  zu schützen.

**2.02.010 Herstellen eines Bauwasseranschluss Entnahme**
Herstellen eines Bauwasseranschlusses zur Entnahme
Vorhaltung für den gesamten Ausführungszeitraum
sowie Rückbau der Anlage nach Fertigstellung.
Mit Betrieb der elektrischen Frostschutzbegleitheizung während der Bauzeit und Sicherstellung der Trinkwasserqualität.
Einzukalkulieren sind folgende Leistungen:
- Anschluss DN 40 an die Bauwasserleitung bis DN 40, Anschlussverschraubung,  inkl. Absperrarmatur  einschliesslich Form- und Verbindungsstücke, Dichtungsmaterial
- Kabelschutzrohr mit  Einführung
- ca. 10m PE-Rohrleitung DN 25 (32 mm) einschl. Form- und Verbindungsstücke, Dichtungsmaterial, Kältedämmung und Frostschutzbegleitheizung
- Aufstellrahmen mit Füssen zur Befestigung des Verteilers mit Auslaufarmaturen, Systemtrenner
- 1 St. Systemtrenner BA Auslaufventil DN 25 einschl. Verschraubungen,
- 2 St. Auslaufventile DN 20 mit Rohrbelüfter, Rückflussverhinderer und Schlauchanschluss
als Komplettleitung anforderungsgerecht und frostgeschützt
Menge: 2,000 Stk

**2.02.020 Einhausung des Bauwasseranschluss OSB Platte**
Einhausung des Bauwasseranschluss OSB Platte/ Entnahmestelle
mit Revisionsöffnung und Wärmedämmplatte
im Außenbereich zur Gewährung des Frostschutzes
Abmaße Breite 60cm Tiefe 60 cm Höhe 1m
mit Konstuktionsholz Revisionstür 50x40cm, Riegel
Dachplatte mit Gefälle und  Folienabdichtung sowie den erforderlichen Durchführungen für Kabel und Leitungen
nach Konstruktion des AN komplett stabil und witterungsbeständig Vorhaltung für die Bauzeit
Menge: 2,000 Stk

**2.02.030 Herstellen eines Bauwasseranschluss Sanitärcontainer**
Herstellen eines Bauwasseranschlusses am Sanitärcontainer
Vorhaltung für den gesamten Ausführungszeitraum
sowie Rückbau der Anlage nach Fertigstellung.
Mit Betrieb der elektrischen Frostschutzbegleitheizung während der Bauzeit und Sicherstellung der Trinkwasserqualität.
Einzukalkulieren sind folgende Leistungen:
- Anschluss bis DN 25 an die Trinkwasseranschluss vom Sanitärcontaner z.B. AG DN 25, Anschlussverschraubung,  inkl. Absperrarmatur KFR mit Wasserzähler und Verschraubungen sowie Dämmkappen, einschließlich Form- und Verbindungsstücke, Dichtungsmaterial, Dämmung
- Kabelschutzrohr mit  Endkappe
- 5m PE-Rohrleitung DN 25 (32 mm) einschl. Form- und Verbindungsstücke, Dichtungsmaterial, Kältdämmung und Frostschutzbegleitheizung

als Komplettleitung anforderungsgerecht und frostgeschützt
Menge: 1,000 Stk

*Hinweis: Leitung Bewässerung*
Leitung zur Bauwasserversorgung über den Trinkwasserhausanschluss.
Die Verlegung der Rohrleitungen erfolgt frostfrei im Erdreich oder gedämmt mit Begleitheizung

**2.02.040 Rohr PE100 TW AD/WD 32/3,6mm, erdverlegt**
Rohrleitung aus PE 100 DIN 8074 und DIN 8075, für Trinkwasser DIN 1988-200, Anhang A, Nenndruck 1 MPa (10 bar), Außendurchmesser 32 mm, Wanddicke 3,6 mm, mit glatten Enden, als Verteilungsleitung, Rohrverbindung mit Heizwendel-Schweißmuffe, Form- und Verbindungsstücke werden gesondert vergütet, Rohrbefestigungen werden gesondert vergütet, Verlegung DIN EN 806, im Erdreich,
Menge: 2,000 m

**2.02.050 Rohr PE100 TW AD/WD 40/3,7mm, erdverlegt**
PE-Rohr wie vor, jedoch AD/WD 40/3,7 mm
Menge: 95,000 m

**2.02.060 Rohr PE100 TW AD/WD 50/4,6mm, erdverlegt**
PE-Rohr wie vor, jedoch AD/WD 50/4,6 mm
Menge: 20,000 m

**2.02.070 Winkel PE100 TW AD/WD 40/3,7 mm**
Winkel aus PE für Druckrohrleitung aus PE, für Trinkwasser DIN EN 12201, DVGW GW 335-B2, 90 Grad, zum Heizwendelschweißen, mit integrierter Heizwendel, Rohrenden gemeinsam schweißen, AD 40, SDR 11
Menge: 6,000 Stk

**2.02.080 T-Stück PE100 AD/WD 40/3,7 mm**
T-Stück aus PE für Druckrohrleitung aus PE, für Trinkwasser DIN EN 12201, DVGW GW 335-B2, zum Heizwendelschweißen, mit integrierter Heizwendel, Rohrenden gemeinsam schweißen, AD/WD 40/3,7 mm, SDR 11.
Menge: 1,000 St

**2.02.090 T-Stück PE100 AD/WD 50/4,6 mm**
T-Stück wie vorab beschrieben, jedoch AD/WD 50/4,6 mm,
Menge: 1,000 St

**2.02.100 Muffenschweißfitting, Muffe, AD 40mm**
Menge: 6,000 Stk

**2.02.110 Muffenschweißfitting, Muffe, AD 50mm**
Menge: 2,000 Stk

**2.02.120 Muffenschweissfitting Übergang AD 40/32**
Muffenschweissfitting Übergang AD1 40, AD2 32
Menge: 1,000 Stk

**2.02.130 Muffenschweissfitting Übergang AD 50/40**
Muffenschweissfitting Übergang AD1 50, AD2 40
Menge: 1,000 Stk

**2.02.140 Bauwasserzähler DN 25 montieren**
Fachgerechtes Montieren eines Wasserzählers DN 25 einschließlich aller erforderlichen Anschluss- und Befestigungsmaterialien. Einbau in die vorhandene Trinkwasserleitung gemäß den geltenden technischen Regeln und den Vorgaben des zuständigen Wasserversorgungsunternehmens. Einschließlich Herstellen der Anschlussverbindungen, Dichtheitsprüfung, Inbetriebnahme sowie Funktionskontrolle der Anlage.
Menge: 2,000 Stk

*Hinweis: sonstige Leistungen*

**2.02.150 Dichtheitsprüfung an Druckwasserleitungen aus PE-HD-Rohr**
Dichtheitsprüfung, Prüfmedium Wasser,
Prüfdruck Betriebsüberdruck zzgl. 5,0 bar,
Prüfmethode Sichtverfahren,
Wasser für einen Prüfvorgang wird beigestellt und ist nach der Prüfung zu beseitigen,
Ergebnis der Prüfung im Prüfbericht dokumentieren
Menge: 1,000 Stk

**2.02.160 Spülen Trinkwasser-Netz**
Spülen Trinkwasser-Netz
Spülen von fertiggestellten Rohrleitungsanlagen, sowie der
vorhandenen installation innerhalb desr Sanitärcontainer
einschl. der dazu notwendigen Betriebsstoffe und
Reinigungsmitteln sowie deren Beseitigung.
Das Spülen der Leitungsanlagen erfolgt nach DIN 1988
Teil 2, Abs. 11.2, nach zuvor erfolgter Druckprüfung.
Es ist ein Spülprotokoll auszustellen und dem
Auftraggeber zu übergeben.
Rohrdurchmesser, max. : DN 50
Menge: 1,000 Psch

**2.02.170 Hygiene - Nachweis Trinkwasserinstallation**
Hygiene - Nachweis der Trinkwasserinstallation
Nachweis der Keim- und Legionellenfreiheit des
gesamten Trinkwassernetzes durch ein zugelassenes
Prüflabor, inkl. Personalbeistellung zur Probennahme.
Probenahmestellen entsprechend Trinkwasserverordnung.
vor Beginn und nach den Umbauarbeiten.
Menge: 1,000 Psch

**2.02.180 Endeinmessung**
Endeinmessung der installierten Anlagenteile
(Grundleitungen, Trassen, Schächte, Anschlüsse TW SW )
Menge: 1,000 Psch

**2.02.190 Fotodokumentation**
Fotodokumentation aller Leistungsabschnitte
und baulichen Besonderheiten insbesondere der Leistungen im Erdreich und unterhalb der Bodenplatte
die Fotos sind geordnet und beschriftet unter Angabe von Ort und Zeit zusammenzustellen und zusätzlich
auf Datenträger abzuspeichern sowie in einer
Übersicht auszudrucken
Umfang der Dokumentation:  ca. 50 Bilder
Menge: 1,000 Psch

**2.02.200 Bauwasseranmeldung**
Anmeldung Leistungsbedarf Bauwasser

Abstimmung mit dem örtlichen Versorgungsunternehmen zur Lage und Ausführung des Anschlußpunktes sowie des Zählers
Menge: 1,000 psch

#### Hauptabschnitt 2.03 Schmutzwasserleitungen und Zubehör

*Hinweis: Abwasseranlagen*
Abwasseranlagen
Die Leistung betrifft den Anschluss des Baustellen-
Sanitärcontainers an den neu zu erstellenden Sturzschacht SW.
Die Leitung zwischen dem. Schacht und dem Sanitärcontainer, wird als außenverlegte Schmutzwasserleitung DN110, mit Begleitheizung ausgeführt.

**2.03.010 KG Abflussrohr DN 100 (110 x 3,4 mm)**
KG Abflussrohr DN 100 (110 x 3,4 mm)
liefern und montieren
Menge: 12,000 m

**2.03.020 KG Bogen DN 100 - 45 Grad**
KG Bogen DN 100 - 45 Grad
als Zulage zum KG 2000 Abflussrohr
liefern und montieren
Menge: 6,000 Stk

**2.03.030 Anschluss DN 100 herstellen als Einleitung in Abwasserschacht**
*** Grundposition ZZ 1.0
Anschluss DN 100 herstellen als Einleitung in den vorhandenen Abwasserschacht/Sturzschacht aus Beton zur Einleitung über den Schachtdeckel bzw. als Einleitung über die Schachtwand mit fachgerechter Herstellung des Anschluss per Kernbohrung und Dichtmanschette bis DN 150, der Abdichtung, Reduzierung, und Anschluss DN 110 Muffe für den Anschluss des Baustellen- sanitärcontainers komplett gem TAB Abwasserzweckverband aus KG Abflussrohr (bis 10m) einschl. aller erforderlichen Form- und Verbindungsstücke,
Dichtungsmaterial  und Erdarbeiten bis -1,2m Tiefe
Menge: 1,000 Psch

**2.03.040 Anschluss an Sanitärcontainer DN 100 herstellen**
Anschluss DN 100 herstellen
an bauseits beigestellten Sanitärcontainer einschl. aller erforderlichen Form- und Verbindungsstücke, Dichtungsmaterial
Menge: 1,000 Stk

**2.03.050 Mauerkragen aus EPDM für PP-MD-Rohr DN 110**
Mauerkragen aus EPDM für PP-Rohr DN 110
Mauerkragen mit einem Spannband aus Edelstahl und einem Spannschloss, zur Abdichtung von Rohren, die durch  Betonbodenplatten aus WU-Beton
Menge: 1,000 Stk

*Hinweis: Herstellung Frostsicherheit*
Herstellung Frostsicherheit
Herstellung Frostsicherheit durch elektrische Begleitheizung
der SW und TW Leitung, Bauwasseranschluss/
Sanitärcontainer

**2.03.060 Frostschutzband 12m, m. I-Muffe, Thermostat 5-15 Gr. C**
Frostschutzband  10 m m. I-Muffe, Thermostat 5-15 Gr. C
Temperaturbereich  5 bis 15 °C
Bemerkung  mit I-Muffe und Thermostat
Benennung  Frostschutzband
Rohrbegleitheizungen für Trink- und Schmutzwasserleitungen
Gewicht (kg)  29,5
Länge 12(m)
Frostschutzband
zur Verlegung entlang von Wasser-Rohren
(Kunststoffrohre müssen vorher mit Aluminiumfolie umwickelt werden)
verhindert eine unzulässige Abkühlung
und sichert außerdem die
Trinkwasserversorgung von Tieren
in Ställen
mit einseitiger Anschlussleitung,
Schukostecker und Temperaturregler
Technische Daten:
Nennspannung: 230 Volt
Außendurchmesser: ca. 9,00 mm
Kleinster Biegeradius: 5 x Ad
Widerstandstoleranz: -5 % / + 10 %
VDE: Zulassung
(Heizleistung)
Nenntemperatur: 65 Grad C
Kaltanschlussleitung: 1 x 2,00 m
Mindestverlegetemperatur: 5 Grad C
Kalt/Warmübergang: nahtlos
Temperaturregler 16 A: +5 Grad C Ein
/+ 15 Grad Aus
Leistung: 10 Watt / m
Gesamtleistung: 100 Watt
Länge: 10 m
Der elektrische Anschluss (Stecker)
darf nur in Innenräumen erfolgen.
Die Anschluss- und Heizleitung dürfen
auch im Außenbereich eingesetzt werden.
Diese sind nicht UV-beständig und müssen
bauseits dahingehend geschützt werden.
Menge: 1,000 Stk

**2.03.070 Isolierschlauch DN 110 s = 25 mm mit Kunststoffmantel**
Isolierschlauch DN 110 s = 25 mm
aus geschlossenzelligem Polyethylenschaum,
mit Kunststoffmantel quellverschweisst,
für Kunststoff Abwasserrohr DN 100 aus PE-HD
Menge: 12,000 m

*Hinweis: sonstige Leistungen*

**2.03.080 Dichtheitsprüfungen an Freispiegelleitungen**
Dichtheitsprüfungen an Freispiegelleitungen
nach DIN EN 1610 bzw. DIN EN 12056-6,
Prüfmedium Wasser,
Prüfdruck 0,5 bar,
Prüfmethode Sichtverfahren,
Wasser für einen Prüfvorgang wird beigestellt und ist nach der Prüfung zu beseitigen,
Ergebnis der Prüfung im Prüfbericht dokumentieren
Menge: 1,000 Psch

### Los 3 Baustrom

#### Hauptabschnitt 3.02 Baustrom

*Hinweis: Allgemeine Hinweise*
Für die 0,4kV- Spannungsversorgung während der Errichtungsphase des Interims OSZ I ist ein Baustromnetz zu errichten und über die genannte Zeitdauer vorzuhalten.
Sämtliche Antragsformalitäten, die Organisation  Einbau der Messwandler/ Messeinrichtung  beim zuständigen Netzbetreiber sind mit den Einheitspreisen abgegolten.

Erforderliche Kabelschutzrohre sind in die Einheitspreise einzukalkulieren.

Der Anschlussschrank ist in unmittelbarer Nähe des  Netzverknüpfungspunktes des Netzbetreibers aufzustellen.

Darüber ist der zentral zu positionierende Gruppenverteiler zu versorgen.
Je Etage sind 2 Endverteiler zu positionieren.
Über separate Endverteiler erfolgt die Versorgung des Containerstandortes im nördlichen Baufeld und des Außenbereiches im zukünftigen Innenhof.

Die Kranarbeiten erfolgen mit Mobilkränen, so das kein Krananschlußschrank erforderlich ist!

**3.02.010 Anschlussschrank 173kVA mit Wandlermessung**
ANSCHLUSSSCHRANK 173KVA MIT WANDLERMESSUNG UND EINEM NH-ABGANG

Anschlussleistung: 173kVA

nach IEC61439-4
und DIN/VDE 43868/1
Gehäuse (H40) aus elektrolytisch-verzinktem Stahlblech
mit schwermetallfreier Kunststoff-Lackierung
Farbe: RAL 2004 -reinorange-
mit Einfachtür, Federfallriegel für Vorhängeschloss und Griffmulde
mit Kranösen
inkl. feuerverzinktem Untergestell mit Ösen für Erdnägel
Einbauten im Isolierstoffgehäuse
Schutzart : IP 44
Messeinrichtung Schutzart : IP 54
Größe ca.: 1398 x 720 x 390mm / H-B-T
+ Untergestell-Höhe ca.: 442mm

Anschluss:
1 NH2-Sicherungslasttrennschalter 355A
mit Bolzenanschluss M10

Messung:
1 Spannungspfadsicherung 3P 6A -DIAZED-
1 DS-Zählerplatz ohne Zähler nach DIN 43870/2
1 Wandleraufnahmevorrichtung
mit Cu-Schienen und ISO-Stützern
vorverdrahtet für Einzelwandler

Abgang / Absicherung:
1 NH1-Lasttrennschalter mit Sicherungen 250A
mit Bolzenanschluss M10

liefern, betriebsfertig aufbauen und nach Beendigung des BVH komplett rückbauen inkl. der Anschlußformalitäten mit dem zuständigen EVU, Wandler- und Zählereinbau, Erdung und monatliche Prüfung und Protokollierung der Baustromeinrichtung
Menge: 1,000 Stk

**3.02.020 Gruppenverteilerschrank 173 kVA**
GRUPPENVERTEILERSCHRANK 173KVA MIT 4 NH-ABGÄNGE
Artikelnummer: WGV0070 ǀ EAN: 4015609347889
WALTHER Gruppenverteilerschrank
Anschlussleistung: 173kVA

nach IEC61439-4
Gehäuse (H28) aus elektrolytisch-verzinktem Stahlblech
mit schwermetallfreier Kunststoff-Lackierung
Farbe: RAL 2004 -reinorange-
mit Kranösen
mit Doppeltür und 3-Punkt Stangenschloss
mit Drehknauf und Vorrichtung für Vorhängeschloss
inkl. feuerverzinktem Untergestell mit Ösen für Erdnägel
Einbauten im Isolierstoffgehäuse
Schutzart : IP 44
Größe ca.: 726 x 1053 x 390mm / H-B-T
+ Untergestell-Höhe ca.: 452mm

Anschluss:
1 NH1-Sicherungslasttrennschalter 250A
mit Bolzenanschluss M10

Abgang / Absicherung:
4 NH00-Sicherungslasttrennschalter 100A
mit je 1 Bügelklemme 10-50qmm

liefern, betriebsfertig aufbauen und nach Beendigung des BVH komplett rückbauen inkl. Erdung, monatliche Prüfung und Protokollierung der Baustromeinrichtung
Menge: 1,000 Stk

**3.02.030 Endverteiler 44 kVA**
ENDVERTEILER AUS STAHLBLECH 44KVA MIT CEE-ZUGANG 63A, 3 RCDS TYPA, 15 LS, 4 CEE-ABGÄNGEN 16-63A UND 12 SCHUKOS

Anschlussleistung: 44kVA

nach IEC61439-4
Gehäuse (H08) aus elektrolytisch-verzinktem Stahlblech
mit schwermetallfreier Kunststoff-Lackierung
Farbe: RAL 2004 -reinorange-
mit Einfachtür, Federfallriegel für Vorhängeschloss und Griffmulde
mit Kranösen und seitlichen Tragegriffen
inkl. feuerverzinktem Untergestell mit Ösen für Erdnägel
Schutzart : IP 44
Größe ca.: 974 x 669 x 360mm / H-B-T
+ Untergestell-Höhe ca.: 323mm

Anschluss:
1 CEE-Anbaugerätestecker 63A 5P 400V 6h

Abgang / Absicherung:
1 CEE-Anbaudose 63A 5P 400V 6h
als Kabelschleife
1 RCD-Schutzschalter 4P 63A/30mA -A-
1 CEE-Anbaudose 32A 5P 400V 6h
mit Leitungsschutzschalter (MCB) 3P 32A -C-
2 CEE-Anbaudosen 16A 5P 400V 6h
mit je 1 Leitungsschutzschalter (MCB) 3P 16A -C-
2 RCD-Schutzschalter 4P 40A/30mA -A-
12 Schutzkontaktsteckdosen 16A 2P 230V
mit je 1 Leitungsschutzschalter (MCB) 1P 16A -C-

liefern, betriebsfertig aufbauen und nach Beendigung des BVH komplett rückbauen,inkl. Erdung, monatliche Prüfung und Protokollierung der Baustromeinrichtung
Menge: 8,000 Stk

**3.02.040 Gummikabel H07RNF 5G120 qmm**
liefern,verlegen, betriebsfertig anschliessen und nach Beendigung des BVH komplett rückbauen
Menge: 15,000 m

**3.02.050 Gummikabel H07RNF 5G95 qmm**
liefern,verlegen, betriebsfertig anschliessen und nach Beendigung des BVH komplett rückbauen
Menge: 30,000 m

**3.02.060 Gummikabel H07RNF 5G50qmm**
liefern,verlegen, betriebsfertig anschliessen und nach Beendigung des BVH komplett rückbauen
Menge: 100,000 m

**3.02.070 Gummikabel H07RNF 5G16qmm Steckerfertig**
H07RNF 5G16qmm Steckerfertig mit 63A CEE (5polig) Stecker/ Kupplung
Länge bis zu 50m
liefern,verlegen, betriebsfertig anschliessen und nach Beendigung des BVH komplett rückbauen
Menge: 8,000 Stk

**3.02.080 Gummischlauchleitung H07RNF 3G2,5qmm**
Gummischlauchleitung DIN EN 50525-2-21 (VDE 0285-525-2-21)
H07RN-F 3 G 2,5, Cu-Zahl 72,

freie Verlegung, provisorische Befestigung, Kenzeichnung
liefern,verlegen, betriebsfertig anschliessen und nach Beendigung des BVH komplett rückbauen
Menge: 100,000 m

**3.02.090 Verbindungsleitung 3G2,5qmm konfektionieren**
Gummischlauchleitung H07RNF 3G2,5qmm
Länge nach örtlichen Bedarf zuschneiden

Anschluss 1: CEE-Stecker
Anschluss 2: CEE-Kupplung
Stecksystem passend zu Verteiler bzw. Leuchtenanschluß

Aderzahl: 3
Querschnitt: bis 2,5 mm²
Nennstrom: 16A
Schutzart: IP54

liefern,verlegen, betriebsfertig anschliessen und nach Beendigung des BVH komplett rückbauen
Menge: 40,000 Stk

**3.02.100 Kabelsicherung durch Eingraben**
Kabelsicherung durch Eingraben
Kabelgraben profilgerecht ausheben, verfüllen und verdichten, Breite bis 0,5 m, Tiefe bis 0,7 m
Abdeckung mit Kabelhauben
als zeitweise Konstruktion während Bauphase
einschl. Demontage und Beräumung,
Abstimmung mit Bauleitung und Bauherr.
Menge: 100,000 m

**3.02.110 Anschlussarbeiten Container**
bauseits beigestellte Container betriebsfertig anschliessen inklusive Lieferung von

10m langer steckerfertiger 5poliger 32A CEE Verlängerungen
Menge: 2,000 Stk

**3.02.120 Lampenmast mit LED-Strahler**
Lampenmast SET aus Stahl bestehend aus:

4 x LED Strahler, 100-200 W, 4000 K
  IP 67, Schutzklasse I
1 x Stahlmast verzinkt, bis 5 m höhe
1 x Strahlertraverse für bis zu 4 Strahler
1 x Beton-Aufstellvorrichtung 600 kg

komplett verdrahtet, steckerfertig, mit Anschlußschnur bis 10m,

liefern, betriebsfertig aufbauen und nach Beendigung des BVH komplett rückbauen, inkl. Erdung, monatliche Prüfung und Protokollierung der Baustromeinrichtung
Menge: 5,000 Stk

**3.02.130 LED Bauleuchte 24W**
LED Bauleuchte

230V 3pol. 50Hz 24W IP54 1h
2700lm 4000K

mit einem CEE Gerätestecker NEO 3P 16A 230V 1h
und einer CEE Anbausteckdose NEO 3P 16A 230V 1h
als Schleife

komplett konfektioniert und anschlussfertig verdrahtet
auf Montageblech / Träger
Abmessungen (HxBxT): 1400x160x119,5 mm

liefern, betriebsfertig aufbauen und nach Beendigung des BVH komplett rückbauen,monatliche Prüfung und Protokollierung der Baustromeinrichtung
Menge: 40,000 Stk

**3.02.140 Vorhalten der Baustromeinrichtung**
Baustromeinrichtung

bestehend aus laufenden Positionen 01- 09

über die gesamte Bauzeit vorhalten
Menge: 36,000 Wo

**3.02.150 DGUV V3 Prüfung Baustromeinrichtung**
DGUV V3 Prüfung Baustromeinrichtung

Prüfung pro Tag: Betätigen der Prüftaste der FI-Schutzeinrichtungen durch den Nutzer der Baustromanlage
Prüfung pro Monat: Die Fehlerstrom-Schutzeinrichtungen sollte einer messtechnischen Prüfung durch eine befähigte Person unterzogen werden sowie eine Sichtprüfung aller Betriebsmittel
Prüfung nach 6 Monaten: Messung von Isolationswiderständen, Überprüfung von Schutzleiterverbindungen sowie die messtechnische Überprüfung der Schleifenimpedanz durch eine befähigte Person
Menge: 36,000 Wo

### Los 04 Erdarbeiten für Bodenanalysen

#### Hauptabschnitt 04.01 Schürfen

**04.01.010 Boden Schürfgrube lösen lagern verfüllen**
Boden für Schürfgrube ab Geländeoberfläche zur Bodenuntersuchung profilgerecht lösen, seitlich lagern, Abfall ist nicht gefährlich, Werte gemäß Ersatzbaustoffverordnung 2023 sind eingehalten, Charakterisierung Bodenmaterial Klasse BM-2 Sand nach EBV 2023, Anlage 1, Tabelle 3, Verbau wird gesondert vergütet

Tiefe Schürfe bis 1,5
zu Entnahme Bodenproben für Analyse Entsorgung

Anzahl Schürfen: 8 St

Baumaßnahme der Geotechnischen Kategorie 1 DIN 4020,
- Konsistenz DIN EN ISO 14688-1 fest, Mengenermittlung nach Aufmaß an der Entnahmestelle

Nach Durchführung der Untersuchung ist der Boden wieder in die Schürfe zu schieben
Menge: 9,000 St
Leistungsbereichkatalog: 002
DIN276_18: 519
DIN276_08: 519

### Los 5 Regiestunden

#### Hauptabschnitt 5.1 Regiestunden

**5.1.010 Stundensatz Baufacharbeiter/-in**
Stundenlohnarbeiten durch Arbeitskräfte auf Anordnung des AG ausführen. Der Verrechnungssatz für die jeweilige Arbeitskraft umfasst sämtliche Aufwendungen wie Lohn- und Gehaltskosten, Lohn- und Gehaltsnebenkosten, Zuschläge, lohngebundene und
lohnabhängige Kosten, sonstige Sozialkosten, Gemeinkosten, Wagnis und Gewinn. Erschwerniszuschläge sowie Zuschläge für Überstunden, Nacht-, Sonntags- und Feiertagsarbeit werden gesondert vergütet.

Baufacharbeiter/-in für Leistungen Baustelleneinrichtung
Menge: 5,000 Std

**5.1.020 Stundensatz Elektriker/-in**
Stundenlohnarbeiten durch Arbeitskräfte auf Anordnung des AG ausführen. Der Verrechnungssatz für die jeweilige Arbeitskraft umfasst sämtliche Aufwendungen wie Lohn- und Gehaltskosten, Lohn- und Gehaltsnebenkosten, Zuschläge, lohngebundene und
lohnabhängige Kosten, sonstige Sozialkosten, Gemeinkosten, Wagnis und Gewinn. Erschwerniszuschläge sowie Zuschläge für Überstunden, Nacht-, Sonntags- und Feiertagsarbeit werden gesondert vergütet.

Baufacharbeiter/-in für Leistungen Elektro
Menge: 5,000 Std

**5.1.030 Stundensatz Klempner**
Stundenlohnarbeiten durch Arbeitskräfte auf Anordnung des AG ausführen. Der Verrechnungssatz für die jeweilige Arbeitskraft umfasst sämtliche Aufwendungen wie Lohn- und Gehaltskosten, Lohn- und Gehaltsnebenkosten, Zuschläge, lohngebundene und
lohnabhängige Kosten, sonstige Sozialkosten, Gemeinkosten, Wagnis und Gewinn. Erschwerniszuschläge sowie Zuschläge für Überstunden, Nacht-, Sonntags- und Feiertagsarbeit werden gesondert vergütet.

Baufacharbeiter/-in für Leistungen Bauwasser/Bauheizung
Menge: 5,000 Std
